# Muster-Leistungsbeschreibung
Leistungsbeschreibung (GAEB 90, DA81)
Währung: EUR

## SL Deco Color 01-04
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen für
Bodenbeschichtungen

Da es keine einheitlichen, zusammengefassten und
allgemeinen anwendbaren Verlegerichtlinien für
Bodenbeschichtungen gibt, können die vorliegenden
Leistungsverzeichnisse nur als Systemvorschlag
dienen. Die Eignung dieser Systeme sind vom
Auftraggeber und Auftragnehmer vor Ort zu prüfen.

Neben den Pflegemaßnahmen sind planerische
Maßnahmen empfehlenswert, um eine mechanische
Überbeanspruchung bzw. einen erhöhten Verschleiß
des Bodens zu vermeiden. Hierzu gehören
ausreichend große Schmutzrückhaltesysteme in
Eingangsbereichen, die Verwendung weicher
Kunststoff- oder Filzauflagen für Büromöbel und
Inventar. Bei Büroarbeitsplätzen empfiehlt sich das
Unterlegen von Polycarbonatmatten.

Um den nutzungsbedingten Verschleiß zu reduzieren
und die Lebensdauer zu verlängern, sind
Bodenflächen einer Grund- und Unterhaltspflege zu
unterziehen.

Weitere Hinweise zu Verarbeitung, Systemaufbauten und
Plege der aufgeführten Produkte sind den jeweiligen
aktuellen Technischen Merkblättern und den Remmers
Systemempfehlungen zu entnehmen.

*Hinweis*
Texthinweis dekorative
Mehrfarbbeschichtungen

Bei diesen Designböden handelt es sich um Unikate
deren Farbeffekte nur bedingt planbar oder
korrigierbar sind. Hierüber ist der Endkunde zu
informieren.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Grundierung mit einem transparenten, lösemittelfreien 2-K EP-Bindemittel (CC)**
Grundieren der vorbereiteten, sauberen und
saugfähigen Betonflächen bis zur Sättigung mit
 Epoxy ST 100, einem
lösemittelfreien, transparenten, mechanisch
belastbaren, zweikomponentigen Epoxydharz.
Das Material wird in geeigneter Weise,
z. B. mit einem Gummischieber auf der
Fläche verteilt und sofort im Anschluss
mit einem Farbroller sorgfältig
durchgearbeitet.

Ist nicht gewährleistet, dass innerhalb
von 24 Std. weitergearbeitet werden
kann, so ist die noch frische
Grundierung gezielt abzustreuen oder vor
der nachfolgenden Beschichtungsmaßnahme
anzuschleifen.

Verbrauch:
mind. 0,30 kg/m²  Epoxy ST 100 <1160>
(je nach Saugfähigkeit/Porosität des Untergrundes)
Einheit: m2

**00001.0006 Basisschicht für Metalufloor-System mit Primer PF**
Egalisieren der vorbereiteten Flächen, farblich
und niveaugerecht, nach klebfreiem Erhärten der
vorangegangenen Schicht, mit einem
Ausgleichsspachtel, bestehend aus 1 Gewichtsteil
Epoxy Primer PF, einem
lösemittelfreien, in Silbergrau (RAL 7001)
pigmentierten, mechanisch belastbaren,
niedrigviskosen, zweikomponentigen
Epoxydharz und 0,5 Gewichtsteilen Selectmix 01/03
(Körnung 0,09-0,25 mm). Das Material wird in
geeigneter Weise, z. B. mittels gezahnten
Gummischieber, Glätt- oder Zahnkelle gleichmäßig
auf der Fläche aufgebracht, so dass eine glatte
Fläche entsteht. Anschließend wird die noch
frische Schicht mittels Stachelwalze oder
Farbroller nachgerollt. Die Schichtdicke ist
abhängig vom Rauigkeitsprofil des Untergrundes.

Hinweis:
Ist nicht gewährleistet, dass innerhalb von 48
Std. weitergearbeitet werden kann, ist die Schicht
nachklebfreiem Erhärten mittels
Tellerschleifmaschine
mit geeignetem Schleifwerkzeug zu schleifen, um
herausstehende Quarzsandspitzen zu brechen.

Verbrauch:
mind. 0,80 kg/m² Remmers Primer PF <1224, Silbergrau>
mind. 0,40 kg/m² Remmers Selectmix 01/03 <4405>
Einheit: m2

**00001.0007 Fließbeschichtung Epoxy UV 100 mit SBL DF und Metalufloor-Pigmentpaste**
Liefern und Herstellen einer dekorativen
Epoxy-Fließbeschichtung in metallisch wirkenden
Effekten in einzigartiger Optik auf den
vorbereiteten Flächen, mit Epoxy UV
100, einem lösemittelfreien 2-K
Epoxy-Bindemittel mit sehr guter UV-Stabilität.

Zur baustellenseitigen Pigmentierung die Farbpaste
der Komponente A zugeben, sorgfältig umrühren,
danach die B-Komponente zugeben, intensiv mischen,
in ein geeignetes Gefäß umtopfen, Selectmix SBL DF
hinzufügen und nochmals mischen.

Das Material ist mit einer 2,5 mm
Schichtdickenkelle oder einer Zahnkelle 55 auf dem
Untergrund zu verteilen. Nach kurzer Liegezeit je
nach gewünschtem Effekt mit einer Glättekelle
nacharbeiten.

Verbrauch:
mind. 1,5 kg/m² Remmers Epoxy UV 100 <6344>
ca. 1,50 kg/m² Remmers Selectmix SBL DF<6751>
ca. 0,05 kg/m² Remmers Metalufloor Pigment <6880-6887>
Einheit: m2

**00001.0008 PUR Aqua Top 500 2K M als Versiegelung**
Aufbringen einer Versiegelung, nach klebfreiem
Erhärten der vorangegangenen Schicht mit PUR Aqua
Top 500 2K M, einer matten, transparenten,
vergilbungsfreien, zweikomponentigen, wässrigen
Polyurethanversiegelung.
Das Material wird in geeigneter Weise, z. B. mit 25 cm
Epoxy-Rolle (Art.-Nr. 5049) gleichmäßig aufgebracht
und verteilt.
Um Ansätze zu vermeiden, muss die versiegelte Fläche
im frischen Zustand mittels einer mit Material
gesättigten 50 cm Epoxy-Rolle (Art.-Nr. 5040) in
Bahnen nachgerollt werden.

Bei einer Verdünnung mit Wasser (bis 10%) erhöht sich
der Verbrauch je nach Zugabemenge des Wassers.

Verbrauch:
ca. 0,15-0,20 kg/m² Remmers PUR Aqua Top 500 2K M
<3633>
Einheit: m2
